# Verkehrss. Fällarbeiten Grünbrücke km 113,873
Angebotsaufforderung (GAEB 90, DA83)
Vergabenummer: 261-26-5055
DV-Nummer: 261-26-5
Eröffnung: 24.09.26 00:00
Ende der Zuschlagsfrist: 01.10.26
Währung: EUR
Auftraggeber: Autobahn GmbH des Bundes

## A66, Verkehrssicherung f. Fällarbeiten
Datum: 27.08.26

### Abschnitt 00 Verkehrssicherung

#### Unterabschnitt 00.00 Verkehrssicherung Arbeitsstelle

**00.00.0001 Verkehrssich. läng. Dauer aufbauen Arbeitsstelle*VZ-Plan des AG auß. Kraft setzen**
StL-Nr. 22110510511209000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrszeichenplan des AG.
Vorhandene Verkehrsschilder nach Unterlagen des AG außer Kraft setzen.
Für Verkehrsführungsphase '1 (gemäß VZP-Nr.: 01) '
Menge: 1,000 Psch
Zuordnung: 105

**00.00.0002 Verkehrssich. läng. Dauer vorhalten**
StL-Nr. 22110511099
Verkehrssicherung längerer Dauer vorhalten, warten, instand setzen und betreiben. Vorübergehende Verkehrssicherungsmaßnahmen durchführen. Die Kontrolle der Verkehrssicherung wird gesondert vergütet.
Verkehrssicherung der OZ '00.00.0001 '
Für Verkehrsführungsphase '1 (gemäß VZP-Nr.: 01) '
Menge: 53,000 d
Zuordnung: 105

**00.00.0003 Verkehrssich. läng. Dauer abbauen VZ-Plan des AG*in Kraft setzen**
StL-Nr. 2211051201209
Verkehrssicherung an Arbeitsstellen längerer Dauer abbauen. Vorübergehende Verkehrssicherungsmaßnahmen
durchführen. Vorübergehende Markierung entfernen,
transportable Lichtsignalanlage, bauliches Leitelement,
mobile Stauwarnanlage, LED-Anzeigetafel und transportable Schutzeinrichtung abbauen werden gesondert
vergütet.
Nach Verkehrszeichenplan des AG.
Vorhandene Verkehrsschilder nach Unterlagen des AG wieder in Kraft setzen.
Für Verkehrsführungsphase '1 (gemäß VZP-Nr.: 01) '
Menge: 1,000 Psch
Zuordnung: 105

**00.00.0004 Verkehrssich. läng. Dauer aufbauen Arb.st.u. Uml.str*VZ-Plan des AG auß. Kraft setzen**
StL-Nr. 22110510531209000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle und Umleitungsstrecke.
Nach Verkehrszeichenplan des AG.
Vorhandene Verkehrsschilder nach Unterlagen des AG außer Kraft setzen.
Für Verkehrsführungsphase '4, Vollsperrung Radweg
(gemäß VZP-Nr.: 04),'
Menge: 1,000 Psch
Zuordnung: 105

**00.00.0005 Verkehrssich. läng. Dauer vorhalten**
StL-Nr. 22110511099
Verkehrssicherung längerer Dauer vorhalten, warten, instand setzen und betreiben. Vorübergehende Verkehrssicherungsmaßnahmen durchführen. Die Kontrolle der Verkehrssicherung wird gesondert vergütet.
Verkehrssicherung der OZ '00.00.0010 '
Für Verkehrsführungsphase '4, Vollsperrung Radweg
(gemäß VZP-Nr.: 04) '
Menge: 53,000 d
Zuordnung: 105

**00.00.0006 Verkehrssich. läng. Dauer abbauen VZ-Plan des AG*in Kraft setzen**
StL-Nr. 2211051201209
Verkehrssicherung an Arbeitsstellen längerer Dauer abbauen. Vorübergehende Verkehrssicherungsmaßnahmen
durchführen. Vorübergehende Markierung entfernen,
transportable Lichtsignalanlage, bauliches Leitelement,
mobile Stauwarnanlage, LED-Anzeigetafel und transportable Schutzeinrichtung abbauen werden gesondert
vergütet.
Nach Verkehrszeichenplan des AG.
Vorhandene Verkehrsschilder nach Unterlagen des AG wieder in Kraft setzen.
Für Verkehrsführungsphase '4, Vollsperrung Radweg
(gemäß VZP-Nr.: 04) '
Menge: 1,000 Psch
Zuordnung: 105

#### Unterabschnitt 00.01 Vorübergehende Markierung

**00.01.0001 Markierungsfläche reinigen**
StL-Nr. 22110531699
Fläche der Markierung reinigen.
Kehrgut aufnehmen und nach Wahl des AN verwerten.
Vorübergehende Verkehrssicherungsmaßnahmen durchführen.
Abgerechnet wird die zu markierende Fläche. Bei Pfeil,
Buchstabe, Ziffer, Verkehrsschild und Piktogramm ergibt
sich die Fläche aus dem kleinsten umschriebenen Rechteck.
Reinigung 'mit Saugkehrwagen. Nachweise über die
Entsorgung des Kehrguts führen und dem AG vorlegen.
AVV-Schlüssel 20 03 03. '
Menge: 800,000 m2
Zuordnung: 105

**00.01.0002 Markierungsfläche trocknen**
StL-Nr. 221105312
Fläche für Markierung auf Anordnung des AG schonend
trocknen. Vorübergehende Verkehrssicherungsmaßnahmen
durchführen. Abgerechnet wird die zu markierende
Fläche. Bei Pfeil, Buchstabe, Ziffer, Verkehrsschild
und Piktogramm ergibt sich die Fläche aus dem kleinsten
umschriebenen Rechteck.
Menge: 600,000 m2
Zuordnung: 105

**00.01.0003 Längsmarkierung Typ II herstellen*Breite 0,15 m Kaltplastikmasse*P 7 grobstr. Decke**
StL-Nr. 22110533292303199
Längsmarkierung Typ II einschl. evtl. Sperrflächenumrandung als vorübergehende Markierung herstellen, warten und instand setzen. Vormarkieren. Vorübergehende
Verkehrssicherungsmaßnahmen durchführen. Abgerechnet
wird der markierte Strich, bei Doppelstrichen zwei
Striche.
Markierung 'durchgehender Strich '
Strichbreite = 0,15 m.
Markierungssystem aus reaktivem Stoff, nicht spritzbar
(Kaltplastikmasse) als Agglomeratmarkierung.
Verkehrsklasse = P 7.
Markierung auf grobstrukturierter Asphaltdeckschicht.
Markierung entfernen 'deckenschonend durch Kombination
Feinfräse mit Saugkehrmaschine /
Wasserhochdruckverfahren. Markierungsabfall laden,
befördern und der vollständigen Entsorgung
außerhalb der Baustelle nach Wahl des AN führen.
Nachweise führen und dem AG vorlegen. AVV-Schlüssel 17
02 03 mit AVV-Schlüssel 17 03 02 vermischt.

Für den 1. BA.'
Menge: 5500,000 m
Zuordnung: 105

**00.01.0004 Längsmarkierung Typ II herstellen Str/L 2zu1 Leitl.*Breite 0,15 m Kaltplastikmasse*P 7 grobstr. Decke**
StL-Nr. 22110533262303199
Längsmarkierung Typ II einschl. evtl. Sperrflächenumrandung als vorübergehende Markierung herstellen, warten und instand setzen. Vormarkieren. Vorübergehende
Verkehrssicherungsmaßnahmen durchführen. Abgerechnet
wird der markierte Strich, bei Doppelstrichen zwei
Striche.
Unterbrochen; Verhältnis Strich/Lücke 2 zu 1 als Leitlinie.
Strichbreite = 0,15 m.
Markierungssystem aus reaktivem Stoff, nicht spritzbar
(Kaltplastikmasse) als Agglomeratmarkierung.
Verkehrsklasse = P 7.
Markierung auf grobstrukturierter Asphaltdeckschicht.
Markierung entfernen 'deckenschonend durch Kombination
Feinfräse mit Saugkehrmaschine /
Wasserhochdruckverfahren. Markierungsabfall laden,
befördern und der vollständigen Entsorgung
außerhalb der Baustelle nach Wahl des AN führen.
Nachweise führen und dem AG vorlegen. AVV-Schlüssel 17
02 03 mit AVV-Schlüssel 17 03 02 vermischt.

Für den 1. BA.'
Menge: 720,000 m
Zuordnung: 105

#### Unterabschnitt 00.02 Transportable Schutzeinrichtung

**00.02.0001 Transp.Schutzeinrichtung aufbauen Arb.st./fl. Verk.*Aufhaltest. T3 Wirkungsber.maxW2**
StL-Nr. 221105605232900
Transportable Schutzeinrichtung einschl. systembedingter Formstücke (Dilatationsstöße, Passstücke, Kipplängenbegrenzungselemente) aufbauen und abbauen. Vorhalten, Kontrolle, Wartung und Instandsetzung werden gesondert vergütet. Vorübergehende Verkehrssicherungsmaßnahmen durchführen. Anfangs- und Endkonstruktionen
und Adapter werden gesondert vergütet. 70 v. H. des
Preises werden nach Aufbau, der Rest nach Abbau
vergütet.
Einsatzbereich B, zwischen Arbeitsstelle und parallel
fließendem Verkehr.
Aufhaltestufe mind. T 3.
Wirkungsbereich max. W 2 (W max. 0,80 m).
Maximale Baubreite '30 cm

Kipplängenbegrenzungselemente im Abstand von je 250 m
zur Anfangs- und Endkonstruktion der transportablen
Schutzeinrichtung

Für Bauphase 1 (gemäß VZP-Nr.: 01) '
Menge: 430,000 m
Zuordnung: 105

**00.02.0002 Transport. Schutzeinr. vorhalten**
StL-Nr. 22110561099
Transportable Schutzeinrichtung vorhalten, warten und
instand setzen. Vorübergehende Verkehrssicherungsmaßnahmen durchführen. Die Kontrolle wird gesondert
vergütet.
Transportable Schutzeinrichtung der OZ '00.02.0001

Für Bauphase 1 (gemäß VZP-Nr.: 01) '
Menge: 22790,000 md
Zuordnung: 105

**00.02.0003 AEK f. transp. Schutzeinr. aufb.*Absenkung**
StL-Nr. 22110562591
Anfangs-/Endkonstruktion (AEK) für transportable
Schutzeinrichtung aufbauen und abbauen. Vorhalten, Kontrolle, Wartung und Instandsetzung werden gesondert
vergütet. Vorübergehende Verkehrssicherungsmaßnahmen
durchführen. 70 v. H. des Preises werden nach Aufbau,
der Rest nach Abbau vergütet.
AEK an OZ '00.02.0001, in Teilmengen, für Bauphase 1
(gemäß VZP-Nr.: 01) '
Als Absenkung.
Menge: 4,000 St
Zuordnung: 105

**00.02.0004 AEK vorhalten**
StL-Nr. 22110563099
Anfangs-/Endkonstruktion (AEK) für transportable
Schutzeinrichtung vorhalten, warten und instand setzen.
Vorübergehende Verkehrssicherungsmaßnahmen durchführen.
Die Kontrolle wird gesondert vergütet.
AEK der OZ '00.02.0003

Für Bauphase 1 (gemäß VZP-Nr.: 01) '
Menge: 212,000 Std
Zuordnung: 105

#### Unterabschnitt 00.03 Zusatzbeschilderung

**00.03.0001 Zus.Info-Tafeln herst. u. aufb.**
Informationstafeln gem. Anlage 6 aufbauen, während der
Sperrzeit vorhalten und abbauen. Aufstellvorrichtung
nach statischen Erfordernissen liefern und
Informationstafeln montieren.
Standorte der zusätzlichen Informationstafeln nach
Anlage 7.
Größe der Tafeln: Höhe 2,0 m, Breite 1,2 m
Menge: 5,000 St

**00.03.0002 Verkehrsschild aufbauen Große 3, retrorefliektierend Übergang in Eigentum des AG**
Verkehrsschild aufbauen. Verkehrsschild geht in
Eigentum des AG über. Aufstellvorrichtung nach
statischen Erfordernissen. Aufbau unmittelbar vor
Beendigung der Verkehrssicherung durchführen.
Verkehrsschild 605-42
Größe 3.
Retroreflektierend mit Folie voll retroreflektierend
Aufstellort direkt am Fahrbahnrand innerhalb des
abgesicherten Bereichs ohne Erhöhung als
vorrübergehender Ersatz für entfallende
Schutzeinrichtung.
Menge: 9,000 St

#### Unterabschnitt 00.04 Kontrolle Arbeitsstellensicherung

**00.04.0001 Kontrolle d. Verkehrss. an Arb.st. zweimal täglich*elektron. Gerät**
StL-Nr. 22110590532
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich.
Kontrolle mit elektronischem Erfassungsgerät nach Un-
terlagen des AG dokumentieren.
Menge: 53,000 d
Zuordnung: 105

**00.04.0002 Kontrolle d. Verkehrss. a. Uml.str. zweimal täglich*elektron. Gerät**
StL-Nr. 22110591032
Kontrolle der temporären Verkehrsschilder, vorübergehenden Markierungen, transportablen Lichtsignalanlagen,
baulichen Leitelemente und transportablen Schutzeinrichtungen auf Umleitungsstrecke gemäß ZTV-SA durchführen. Die Kontrolle ist unmittelbar nach deren Durchführung zu erfassen und zu dokumentieren. Arbeits- und
Hilfsmittel sind vom AN zu stellen und dem AG jederzeit
zugänglich zu machen.
Kontrolle zweimal täglich.
Kontrolle mit elektronischem Erfassungsgerät nach Un-
terlagen des AG dokumentieren.
Menge: 53,000 d
Zuordnung: 105

USt %: 19,00
